# 22310 Mod FFW Puchheim Ort
Angebotsaufforderung (GAEB 90, DA83)
Währung: EUR
Auftraggeber: sonstige

## Zusätzlicher Text
Allgemeines und Lage des Grundstücks
Bauherr:
Stadt Puchheim
Boschstraße 1
82178 Puchheim

Lage und Grundstück:
Alte Bahnhofstraße 10,
82178 Puchheim

Allgemeines und Baufeld:
Das Gebäude der freiwilligen Feuerwehr Puchheim-Ort soll erweitert und
saniert werden. Die Erweiterung umfasst eine zusätzliche Fahrzeughalle
(Feuerwehrfahrzeug) sowie neue Umkleiden, Küche und ein Stüberl, sowie
die Erweiterung des Schulungsraumes. Der Neubau schließt im Norden
(Fahrzeughalle) und auf die gesamte Südostseite an den Bestand an.
Im Zuge der Erweiterung wird der bisherige Bestand im Erdgeschoss
komplett saniert. Im Obergeschoss des Bestands befinden sich drei
Wohnungen.

Die Baumaßnahmen erfolgen im laufenden Betrieb der Feuerwehr.
Um einen reibungslosen Ablauf der Arbeiten und den Betrieb der Feuerwehr
zu gewährleisten sind die vorgesehenen Baustelleneinrichtungsflächen und
Baustellenzufahrten, strengstens einzuhalten.
Das Ausrücken der Feuerwehr ist durchgehend zu gewährleisten!

Auch die Wohnungen sind während den Bauarbeiten durchgehend bewohnt und
müssen für deren Bewohner zugänglich bleiben.

Zur Bedienung und Abwicklung der Baustelle sind die Flächen angrenzend
an den Neubau inkl. der gesamten Süd-Ost Ecke und eine separate
Lagerfläche auf der vorgelagerten Grünfläche des Grundstücks als
Baustelleneinrichtungsfläche ausgewiesen. Die Hauptzufahrt zum Baufeld
erfolgt über die Südseite und den hier verlaufenden Weg. Bei Bedarf kann
die nördliche Zufahrt der Feuerwehr auf der Westseite des Grundstücks
ebenfalls genutzt werden.

Die Passierbarkeit der anliegenden Straßen und Gehwege für den
öffentlichen Verkehr muss während der gesamten Zeit gewährleistet sein.

Das bestehende Gebäude ist etwa 37,0m lang und ca.13,5m breit Die
Erweiterung verlängert das Gebäude um ca. 7m und ergänzt es um ca. 4,5m
in der Gebäudebreite.

Geschoßhöhen Erweiterung:
Fahrzeughalle ca.5,20 m
Anbau Nutzräume ca.4,20 m

Konstruktion
Die Erweiterung ist als Stahlbetonkonstruktion geplant
(Wände/Decken/Boden/Fundamente). Der Bestand besteht aus
Mauerwerkswänden (Außen & Innen) mit Stahlbetonbodenplatte und Decken.

Bauablauf siehe Vorbemerkungen

Baustrom/ Wasser
Dem AN wird Baustrom und Bauwasser bauseits zur Verfügung gestellt.

Umfang der Ausschreibung

## Zusätzlicher Text
Sauberhalten der Baustelle

Es wird hiermit nochmals extra darauf hingewiesen, dass jeder
Auftragnehmer arbeitstäglich den von ihm verursachten Bauschutt sowie
das Verpackungsmaterial abzutransportieren und gemäß den örtlichen
Bestimmungen zu entsorgen hat.

Kommt er seinen Verpflichtungen nicht nach, so kann ihm der Auftraggeber
eine eintägige Frist zur Beseitigung setzen. Nach fruchtlosem Ablauf
dieser Frist ist
der AG berechtigt, den Schutt auf Kosten des AN durch eine Fremdfirma
beseitigen zu lassen.

## Zusätzlicher Text
Durchführung der Arbeiten

Der Auftragnehmer erkennt mit der Abgabe seines Angebots an, daß er sich
mit der Planung der Anlagen völlig vertraut gemacht hat, und daß die der
Ausschreibung zugrundeliegende Lösung voll und ganz den vorgenannten
Anforderungen gerecht wird und die Lösung alle bestehenden Vorschriften
und Richtlinien erfüllt.

Die Montage hat ein entsprechend qualifizierter Fachmann des
Auftragnehmers zu leiten und zu überwachen.
Er ist Fachbauleiter im Sinne der Bauordnung. Die Namen des
Fachbauleiters sowie seines Stellvertreters sind der Bauleitung
rechtzeitig schriftlich
bekanntzugeben (mit Berufsbildung bzw. Berufsbezeichnung). Die Ablösung
des Fachbauleiters kann nur nach vorheriger Genehmigung seitens der
Bauleitung erfolgen.

Der Gesamtablauf wird durch einen von der Bauleitung vorgegebenen und
bindenden Bauzeitenplan geregelt.

Für den Montageablauf seines Gewerkes hat der Auftragnehmer vor
Montagebeginn einen Terminplan (Balkenplan) auf Grundlage des
Gesamtterminplanes
zur Genehmigung durch die Bauleitung vorzulegen, aus dem alle Liefer-
und Montageschritte getrennt nach Bauteilen hervorgehen.

Über die vom Auftragnehmer beantragten Abnahmen und deren
Durchführungstermine ist die Bauleitung rechtzeitig vorher zu
informieren.

Revisionspläne - Bestandunterlagen

Dem Auftragnehmer wird zur Auflage gemacht, dass die Montagezeichnungen
während der Bauausführung ständig auf den neuesten Stand korrigiert
werden.

Bestandspläne sind unmittelbar nach der Abnahme der Gesamtanlage mit den
erforderlichen Bedienungsanleitungen. Wartungsvorschriften und
Schaltschemen zu übergeben.

Koordination mit angrenzenden Gewerken

Bei gemeinsam mit anderen Gewerken belegten Räumen und Trassen sind alle
Leistungen zu koordinieren, sodass fachlich und optisch ein
einwandfreies Bild erreicht ist. Dabei sollten die Anordnungen und
Plazierungen von Aggregaten und Geräten sorgfältig aufeinander
abgestimmt sein und Zubehörmaterialien, wie z.B. Hängungen und Aufleger
des gleichen Fabrikates gewählt werden, sofern es die technischen
Erfordernisse erlauben. Eine Abstimmung in dieser Bezeihung wird
unabdingbar für die Ausführung vorausgesetzt.

## Zusätzlicher Text
Technische Vorbemerkungen

Dem Angebot liegen folgende Vorschriften, Richtlinien
und Bedingungen zugrunde:

Sämtliche einschlägigen Normen, Richtlinien und behördlichen
Auflagen sind zu beachten, insbesondere:

VOB/C DIN 18379, VOB/C DIN 18299, VOB/C DIN 18421,  DIN
1053, DIN 1946, DIN 1986, DIN 1988, DIN 24145, DIN 24146, DIN 24147, DIN
24152, DIN 24190, DIN 24191, VDI 2087, VDI 3803, VDI
2567, VDI 2078, VDI 2081, VDI 2071, VDI 2079, ...

Die VDE - Vorschriften

Alle einschlägigen Normen und Richtlinien entsprechend
dem Stand der Technik.

Unfallverhütungsvorschriften und Brandschutzrichtlinien

Die Insgemeinkosten (Umfang gem. VOB) sind in die
Einheitspreise einzurechnen.

Die Abrechnung aller Positionen erfolgt nach Aufmaß.

Alle bauabhängigen Maße sind vor Beginn der Ausführung
vom AN eigenverantwortlich  an Ort und Stelle aufzunehmen.

Der Auftragnehmer hat 3 Wochen nach Auftragserteilung
der Bauleitung die ELT - Schalt- und Verdrahtungspläne
3 - fach mit allen verbindlichen Maßen und Angaben vorzulegen.

Die Arbeiten sind mit den beteiligten Gewerken detailliert zu
koordinieren.

Alle Anlagenteile in Wanddurchbrüchen dürfen nur
gedämmt durchgeführt werden.

Alle Anlagenteile dürfen nur körperschallgedämmt
befestigt werden.

Die Gestellung und das Vorhalten von Gerüsten und
Hebezeugen (Umfang gemäß VOB) ist in die Einheitspreise
einzurechnen.

Der Materialtransport zum Aufstellungs- bzw. Einbauort
sowie evtl. Rücktransport ist enthalten, soweit nicht
anderes in den einzelnen Positionen vermerkt ist.

Die Positionen beinhalten die Lieferung und komplette
Montage der ausgeschriebenen Teile, soweit nichts -
anderes in den einzelnen Positionen vermerkt ist.

Die Abnahmeprüfung umfasst auch die  Funktionsmessungen
der installierten Anlagen und Geräte.
Die für die Abnahmeprüfung erforderlichen Hilfsstoffe
und Messgeräte sind vom Auftragnehmer zur Verfügung zu
stellen.

Der Auftragnehmer hat die ihm übergebenen
Planungsunterlagen zu prüfen. Nach erfolgter Prüfung
sind den nachstehenden Nebengewerken folgende
technischen Unterlagen/ Angaben, unterteilt nach
Bauelementen, zur Verfügung zu stellen.

Die geforderten Leistungen sind in die Einheitspreise
einzurechnen, soweit sie nicht im LV positionsmäßig
erfasst sind.

## 260212 Technische Aussenanlage
Datum: 18.02.26

### 01 Technische Aussenanlagen

#### 01.01 Erdarbeiten

**01.01.0001 Für besondere Sicherungen und Absperrungen**
Für besondere Sicherungen und Absperrungen im
Baustellenverkehr innerhalb und außerhalb des
Grundstückes, für die Herstellung der gesamten
Kanalgräben und Rohrverlegearbeiten wie z. B.
Absperrmaßnahmen, Beleuchtung, Hinweisschilder etc. die
Abstimmung hat mit dem Nutzer und den Behörden
zu erfolgen.
Menge: 1,000 psch

*Hinweis*
Rohrgraben-Aushub nach DIN 18300 mit und ohne
Rohrgrabenverbau für Kanalisation mit zweckdienlichen
Gerät einschl. Wiederverfüllen; nach Plan und Angabe
erstellen; Breiten entsprechend mit Arbeitsraum nach
DIN 4124, Gräben für Homogenbereich B3, einschl.
erforderlichem Mehraushub für Rohrgrabenverbau; das
Aushubmaterial ist seitlich zu lagern, bis zur
Wiederverwendung nach erfolgter Druckprobe und Abnahme;
überschüssiges Aushubmaterial aus der Veränderung von
allen
eingebauten Teilen und der Auflockerung wird Eigentum
des Auftragnehmers und ist fachgerecht, in Absprache mit der
Bauleitung zu entsorgen. Die Oberflächen sind in den
ursprünglichen Zustand wieder herzustellen; wie folgt:

**01.01.0002 Grabenaushub 1,01 - 1,50 m Tiefe ( mittlere T 1,25 m )**
Grabenaushub 1,01 - 1,50 m Tiefe ( mittlere T 1,25 m )
Breite Rohrgraben 1,0m
Menge: 100,000 m

**01.01.0003 Grabenaushub 1,51 - 2,00 m Tiefe ( mittlere T 1,75 m )**
Grabenaushub 1,51 - 2,00 m Tiefe ( mittlere T 1,75 m )
Breite Rohrgraben 1,0m
Menge: 130,000 m

**01.01.0004 Mehrpreis für Handaushub, zum Rohrgrabenaushub nach DIN 18300.**
Menge: 5,000 m3

**01.01.0005 Entnahme von Bodenproben aus Haufwerken,**
Entnahme von Bodenproben aus Haufwerken,
nach LAGA PN 98, Volumen bis 30 m³, einschließlich
Protokoll
Menge: 2,000 St

**01.01.0006 Abfuhr von unbrauchbarem Aushubmaterial nach Absprache mit Bauleitung auf Kippe nach Wahl**
Abfuhr von loser Masse unbrauchbarem Aushubmaterial
nach Absprache mit Bauleitung auf Kippe nach Wahl
des Bieters, einschl. Kipp- oder Entsorgungsgebühr für
Aushub mit der Bodenbelastung Z0 nach Verfüll-Leitfaden
Einschließlich Beprobung des Aushubmaterials.

Abrechnung nach Lieferschein
Menge: 25,000 m3

**01.01.0007 Abfuhr von unbrauchbarem Aushubmaterial nach Absprache mit Bauleitung auf Kippe nach Wahl**
Abfuhr von loser Masse unbrauchbarem Aushubmaterial
nach Absprache mit Bauleitung auf Kippe nach Wahl
des Bieters, einschl. Kipp- oder Entsorgungsgebühr für
Aushub mit der Bodenbelastung Z1.1 nach
Verfüll-Leitfaden
Einschließlich Beprobung des Aushubmaterials.

Abrechnung nach Lieferschein
Menge: 10,000 m3

**01.01.0008 Liefern und Einbringen von verdichtbarem Auffüllkies**
Liefern und Einbringen von verdichtbarem Auffüllkies
(sandiger Kies) anstelle unbrauchbaren Aushubmaterials nach Rücksprache mit der Bauleitung; Einfüllen
und lageweises Verdichten mit mechanischem
Rüttelgerät zur Proctordichtmessung.

Aufmaß und Vergütung für verdichteten Endzustand.
Menge: 35,000 m3

*Hinweis*
Splitt Körnung 2-5 mm als Auflager- und Rohrüberdeckung
für Rohrleitungen im Rohrgraben nach DIN,
liefern und einbauen

**01.01.0009 Splittauflager für Rohre bis DN 150**
Splittauflager für Rohre bis DN 150, 10cm stark
zum Ausgleich der Rohrgräben
Menge: 80,000 m

**01.01.0010 Splittüberdeckung für Rohre bis DN 150,**
Splittüberdeckung für Rohre bis DN 150,
zur Verfüllung der Rohrgräben bis 10 cm oberhalb
des Rohrscheitels.
Menge: 80,000 m

**01.01.0011 Beton Vollummantelung für Rohre DN 100 - 250, Güte C 16/20 für**
Beton Vollummantelung für Rohre DN 100 - 250, Güte C
16/20 für
Sicherungsmaßnahmen, etc., einschl. der notwendigen
Schalung
Menge: 150,000 m

#### 01.02 Pflasterarbeiten

**01.02.0001 Plattenbelag ausbauen und seitlich lagern**
Plattenbelag ausbauen und seitlich lagern

Plattenbelag aus Betonpflaster einschließlich
Plattenbett ausbauen. Anteil wieder verwendbarer
Platten etwa 90%
Plattenform:  Quadratisch
Plattengröße mm/mm/mm: 250/250/100
Betonplatten, Plattenbett und Fugenfüllung aus
ungebundenem
Material. Wieder verwendbare Platten innerhalb der
Baustelle
fördern, säubern (reinigen mit Hochdruckreiniger) und
sortiert lagern.
Übriges Aufbruchgut in Eigentum des AN übernehmen und
einer Verwertung nach Wahl des AN zuführen.
Menge: 100,000 m2

#### 01.03 Abwasserleitungen

*Hinweis*
Abwassserleitungen als KG 2000 Abwasserrohre aus
mineralgefülltem Polypropylen ( PP ), Farbe maigrün für
Abwasser- und Regenwasser- kanälen (nach DIN EN ISO
9969 ) im Schwerlastbereich ( SLW 60 ) einsetzbar mit
angeformte Muffenverbindung mit Sicke für Dichtring.
Mit Zulassungsnummer des Deutschen Institutes für
Bautechnik, liefern und nach DIN EN 1610 verlegen,

einschl. Verschnitt, Passstücke und Dichtungsmaterial.

**01.03.0001 KG 2000 - Rohr DN 100**
Menge: 85,000 m

**01.03.0002 KG 2000 - Rohr DN 150**
Menge: 40,000 m

**01.03.0003 KG 2000 - Rohr DN 200**
Menge: 40,000 m

**01.03.0004 KG 2000 - Rohr DN 250**
Menge: 65,000 m

**01.03.0005 KG 2000 - Rohr DN 300**
Menge: 12,000 m

*Hinweis*
FORMSTÜCKE ALS ZULAGE

*Hinweis*
Bogen für alle Richtungen als Zulage zur übermessenen
Rohrleitung

**01.03.0006 KG 2000 - Bogen DN 100**
Menge: 40,000 St

**01.03.0007 KG 2000 - Bogen DN 150**
Menge: 15,000 St

**01.03.0008 KG 2000 - Bogen DN 200**
Menge: 8,000 St

**01.03.0009 KG 2000 - Bogen DN 250**
Menge: 6,000 St

**01.03.0010 KG 2000 - Bogen DN 300**
Menge: 2,000 St

*Hinweis*
Abzweige auch reduziert als Zulage zur übermessenen
Rohrleitung

**01.03.0011 KG 2000 - Abzweig DN 100**
Menge: 1,000 St

**01.03.0012 KG 2000 - Abzweig DN 150**
Menge: 4,000 St

**01.03.0013 KG 2000 - Abzweig DN 200**
Menge: 6,000 St

**01.03.0014 KG 2000 - Abzweig DN 250**
Menge: 7,000 St

*Hinweis*
Reduzierungen als Zulage zur übermessenen Rohrleitung

**01.03.0015 KG 2000 - Reduzierung DN 150**
Menge: 5,000 St

**01.03.0016 KG 2000 - Reduzierung DN 200**
Menge: 4,000 St

**01.03.0017 KG 2000 - Reduzierung DN 250**
Menge: 3,000 St

*Hinweis*
Schiebemuffe als Zulage für übermessenen Rohrleitungen

**01.03.0018 Schiebemuffe für DN 100**
Menge: 8,000 St

**01.03.0019 Schiebemuffe für DN 150**
Menge: 4,000 St

**01.03.0020 Schiebemuffe für DN 200**
Menge: 6,000 St

**01.03.0021 Schiebemuffe für DN 250**
Menge: 6,000 St

*Hinweis*
Verschlußteller als Zulage für übermessenen
Rohrleitungen als Vorhaltung bis Verlegungsfortführung

**01.03.0022 Verschlussteller für DN 100**
Menge: 10,000 St

*Hinweis*
Kabelschutzrohr in Verbundrohrbauweise gemäß DIN 16961,
entsprechend DIN EN 61386-24 Klasse N 450
(Druckfestigkeit >=450 Newton, Schlagfestigkeit N),
Material Polyethylen (PE), als Ringware, mit
integrierter Einzugschnur zum Einziehen eines
Kabelzugdrahtes bzw. -seiles,

komplett liefern und Rohrgraben verlegen.

**01.03.0023 Kabelschutzrohr DA 110mm**
Menge: 15,000 m

**01.03.0024 Entwässerungsleitung auf Dichtigkeit nach DIN 4033**
Entwässerungsleitung auf Dichtigkeit nach DIN 4033

die Dichtigkeitsprüfung ist von einem für
Dichtigkeitsprüfungen an Schmutzwasser- Rohrleitungen
anerkanntem Unternehmen durchführen zu lassen. Die
Durchführung der Dichtigkeitsprüfung durch den
Auftragnehmer selbst ist nicht gestattet.

in mehreren Abschnitten, einschl. Liefern und Ableiten
des Füllstoffes komplett,
sowie Ausstellung eines Prüfprotokolls.

Anzahl der Abschnitte : 2 Stück
Menge: 30,000 m

**01.03.0025 Abnahme der Grundleitungen durch den Entsorger bzw. eines behördlich anerkannten Sachverständigen, einschl. Bereitstellung der erforderlichen Unterlagen zur Abnahme.**
Abnahme der Grundleitungen Schmutzwasser durch den
Entsorger bzw.
Abwasserverband, einschl. Bereitstellung der
erforderlichen Unterlagen zur Abnahme. Dem Auftraggeber
ist ein Abnahmeprotokoll vorzulegen.
Menge: 1,000 psch

#### 01.04 Schächte

*Hinweis*
Revisionsschacht nach Vorschrift des
Entsorgungsträgers,
bestehend aus:
- Betonunterlage
- Schachtsohle und Schachtunterteil in Beton C 35/45,
 bis 0,25 m über OK. Rohr
- Rinnenausbildung mit geschlosssenem Durchfluß
- Schachtzwischenteile, Schachthals (Konus) und Auflage
 bzw. Ausgleichsringen aus Betonfertigteilen nach DIN
4034
- Steigeisen aus Gußeisen in Abständen von 0,30 m
versetzt.
- Rohranschluß für KG 2000 Rohre mit Dichtung

Die Beton-Fertigteile sind wasserdicht zu versetzen,
die Fugen mit einer Haftemulsion vorzubehandeln.

Im Preis enthalten sind gelenkige Anschlüsse,
Betonummantelung der Anschlüsse, Mehraushub gegenüber
dem
durchmessenen Rohrgraben (innerhalb des Homogenbereichs
B3),
Abfuhr der Verdrängung, Schalung sowie alle
Nebenleistungen

Aufmaß: Kanalsohle bis UK Schachtabdeckung

Innendurchmesser DN 1000

komplett liefern und Versetzen in Baugrube

**01.04.0001 Revisions - Schacht wie vor beschrieben bis 1,50 m Tiefe**
Revisions - Schacht wie vor beschrieben bis 1,50 m
Tiefe
Innendurchmesser DN 1000
Menge: 1,000 St

**01.04.0002 Revisions - Schacht wie vor beschrieben bis 2,0 m Tiefe**
Revisions - Schacht wie vor beschrieben bis 2,0 m Tiefe
Innendurchmesser DN 1000
Menge: 2,000 St

**01.04.0003 Revisions - Schacht wie vor beschrieben bis 2,50 m Tiefe**
Revisions - Schacht wie vor beschrieben bis 2,50 m
Tiefe
Innendurchmesser DN 1000
Menge: 1,000 St

**01.04.0004 Schachtabdeckung Klasse "B", tagwasserdicht**
Schachtabdeckung Klasse "B", tagwasserdicht

liefern und montieren
Menge: 3,000 St

**01.04.0005 Schachtabdeckung Klasse "D", tagwasserdicht**
Schachtabdeckung Klasse "D", tagwasserdicht

liefern und montieren
Menge: 2,000 St

**01.04.0006 Feststoffsammler DA 600, zur Verhinderung von Schmutzeintrag bei Ausführung der Schachtabdeckung mit Ventilationsöffnungen bzw.**
Feststoffsammler DA 600, zur Verhinderung von
Schmutzeintrag bei Ausführung der Schachtabdeckung mit
Ventilationsöffnungen bzw.
Einlaufrost LW 610, liefern und einbauen.
Menge: 4,000 St

**01.04.0007 Betonauflagering nach DIN 4034, DN 800 - Bauhöhe 100 mm**
Betonauflagering nach DIN 4034, DN 800 - Bauhöhe 100 mm
liefern und auf Beton - Sohle einbauen.
Menge: 10,000 St

**01.04.0008 Schmutzwasserschächte auf Dichtigkeit nach DIN 4033**
Schmutzwasserschächte auf Dichtigkeit nach DIN 4033

die Dichtigkeitsprüfung ist von einem für
Dichtigkeitsprüfungen an Schmutzwasser - Schächten
anerkanntem Unternehmen durchführen zu lassen. Die
Durchführung der Dichtigkeitsprüfung durch den
Auftragnehmer selbst ist nicht gestattet.

Einschl. Liefern und Ableiten des Füllstoffes komplett,

sowie Ausstellung eines Prüfprotokolls.
Menge: 5,000 St

**01.04.0009 Monolith-Pumpschacht nach DIN EN 1917 - DIN V 4034-1**
Monolith-Pumpschacht nach DIN EN 1917 - DIN V 4034-1
ohne maschinelle Ausrüstung  DN 1000

Schachtunterteil SU-M Typ 2 nach DIN EN 1917 - DIN V
4034 -1 und den erhöhten Anforderungen der
FBS-Qualitätsrichtlinien herstellen.

Liefern eines Monolith-Pumpschachtes (ohne maschinelle
Ausrüstung),

- Monolithisches Bodenteil aus Beton, Mindestbetongüte
C 40/50
- Bauhöhe des monolithischen Bodenteils mindestens 2200
mm
- Expositionsklasse XA 2 nach DIN EN 206 - 1
- mit Abdeckplatte einschl. Aussparungen
- mit 2 Anschlüssen und Rohrdurchführungen DN400 und
DN350
- Bewehrung nach statischer Erfordernis
- Einbau ohne Voute (Keilbeton)

geeignet zum Aufsetzen von Schachtfertigteilen Typ 2
DIN EN 1917
und DIN V 4034-1

Bauteilverbindung mit Dichtring nach DIN EN 681 - 1 mit
werksseitig im geschlossenen Mantel vorgeschmierter
Kompressionsgleitdichtung aus Elastomeren mit dichter
Struktur und aufvulkanisiertem umlaufenden
Lastausgleichselement mit Quarzsandfüllung zur
gleichmäßigen, nichtfedernden Lastabtragung zwischen
den Schachtbauteilen und gleichzeitigem inneren
Fugenverschluss mit Prüfzeugnis und vorliegender
statischer Berechnung gemäß den Normen DIN EN 1917; DIN
V 4034 - 1.

Steighilfen : Steigbügel DIN 19555 Form B Edelstahl

Liefern und Versetzen in Baugrube
Menge: 1,000 St

*Hinweis*
Dichtungseinsatz zur Abdichtung von Durchdringungen
mit Rohren und Kabeln. Dicht gegen drückendes Wasser.
Einsatz in bauseitiges Futterrohr oder Kernbohrung
(Weiße Wanne).

Dichtungseinsatz als nichtgeteilte Dichtung, mit
asymmetrisch profilierten Stahlringen (DPS bis KB/DN
350) in  Stahl ggv Korrosionsschutzbeschichtung,
mit wasserdicht verschweißten Bolzen, mit
Elastomer-Dichtung,
Dichtbreite 2 x 27 mm, aus EPDM, mit 3 mm
orangefarbenen Mittelring aus EPDM (bis KB/DN 350),
Dichtigkeit gegen drückendes Wasser, gasdicht, mit
geprüfter Radondichtigkeit,
erfüllt Anforderungen nach FHRK-Standard 40, geprüft
nach FHRK Prüfgrundlage GE 101, wartungsfreie
Ausführung (kein Nachspannen erforderlich), einschl.
Kernbohrungsversiegelung bei Einsatz in Kernbohrungen,
liefern und nach Einbauanleitung des Herstellers
montieren.

liefern und montieren; und zwar:

**01.04.0010 Ringraumdichtung wie vor beschrieben**
Ringraumdichtung wie vor beschrieben
jedoch für Rohraussendurchmesser 250mm
Menge: 1,000 St

**01.04.0011 Ringraumdichtung wie vor beschrieben**
Ringraumdichtung wie vor beschrieben
jedoch für Rohraussendurchmesser 315mm
Menge: 1,000 St

#### 01.05 Koaleszenzabscheider

**01.05.0001 ABKW-Abscheider System A mit integrierter Sedimentationseinrichtung**
ABKW-Abscheider System A mit integrierter
Sedimentationseinrichtung

mit allgemeiner bauaufsichtlichen Zulassung /
allgemeiner Bauartgenehmigung
mit selbsttätigem Verschluss am Ablauf

mit einem Restgehalt an Kohlenwasserstoffen unter 5
mg/l im Ablauf, unter Prüfbedingungen entsprechend DIN
EN 858-1, geprüft durch unabhängige Prüfstelle mit
folgenden technischen Merkmalen:

In güteüberwachter Fertigbauweise aus
wasserundurchlässigem, fugenlosem Stahlbeton C35/45
(B45) nach DIN 4281 und DIN 1045, auf Risssicherheit
bewehrt mit typengeprüfter Statik als Fertigteile nach
DIN 19901
hydraulische Wirksamkeit durch unabhängige dritte
Stelle typgeprüft, werkseigene Produktionskontrolle
fremdüberwacht mit Gütezeichen RAL-GZ 693 und
Güteüberwachung entsprechend den Richtlinien GET durch
eine unabhängige Prüfstelle.

Leichtflüssigkeitsbeständige Innenbeschichtung
Verschleißfreier Koaleszenzeinsatz, aus großmaschigem
PP-Material, zur Kontrolle, Wartung und Pflege,
komplett ohne Entleerung herausnehmbar und auch
wiedereinsetzbar.
Alle Teile aus korrosionsbeständigem Werkstoff.
Selbsttätiger Abschluss tariert für eine
Leichtflüssigkeit mit einer Dichte von 0,85/0,90/0,95
g/cm³, ohne Entleerung herausnehmbar.
Wanddurchführung gebohrt in der Anlage,
benzinbeständiges und gasdichtes Durchführungssystem,
mit Abdichtung für Kunststoffleerrohr DN 100, einschl.
Kabelkanalabdichtung für Sensoranschlusskabel und
Potenzialausgleichskabel
werkseitig eingebaute, beständige, zu Kunststoffrohren
(z.B. PE-HD, PP) passende Dichtelemente (NBR-Qualität)
für den gelenkigen Rohranschluss
Schachtaufbauten entsprechend DIN 4034, Teil 1,
einschließlich vorgeschmierter Gleitringdichtung und
Lastübertragungsring, für eine Zulauftiefe Maß T,
gemessen von OK-Gelände bis Rohrsohle Zulauf
Schachtabdeckung nach DIN EN 124 und DIN 1229

Technische Daten:

Zulassungsnummer:  Z-83.8-44
Nenngröße NS:  3
Innendurchmesser d:  1200 mm
Zulauftiefe T:  1500 mm
Gesamthöhe H:  1930 mm
Nennweite DN:  150
LF-Speichermenge:  512 l
Volumen der Sedimentationseinrichtung: 650 l
Schachtabdeckung:  Klasse D 400

Fabrikat: Mall GmbH
Typ: NeutraCom

oder gleichwertiger Art

Liefern und Versetzen in vorbereitete Baugrube.
Menge: 1,000 St

**01.05.0002 Probenahmeschacht zur vorgeschalteten Abscheideeinrichtung**
Probenahmeschacht zur vorgeschalteten
Abscheideeinrichtung

Zur Entnahme repräsentativer Abwasserproben aus dem
fließenden Abwasserstrom ohne Saug-, Pump- oder
Umfüllprozesse. Er dient auch zur Be- und Entlüftung
(Verhinderung des Absaugens des Inhaltes durch
Heber-Wirkung), Kontrolle und Reinigung der
Abwasserleitungen.

mit folgenden technischen Merkmalen:

In güteüberwachter Fertigbauweise aus
wasserundurchlässigem, fugenlosem Stahlbeton C35/45
(B45) nach DIN 4281 und DIN 1045.
mit Rinnenausbildung und Berme. Absturzhöhe von 160 mm
zur Entnahme der Abwasserprobe, werkseitig eingebaute,
beständige, zu Kunststoffrohren (z.B. PE-HD, PP)
passenden Dichtelementen für den gelenkigen
Rohranschluss.
Schachtaufbauten entsprechend DIN 4034, Teil 1,
einschließlich vorgeschmierter Gleitringdichtung und
Lastübertragungsringe, für eine Zulauftiefe Maß T,
gemessen von OK-Gelände bis Rohrsohle Zulauf.
Schachtabdeckung nach DIN EN 124 und DIN 1229.

Technische Daten:
Innendurchmesser d:  1000 mm
Zulauftiefe T:  1500 mm
Gesamthöhe H:  1060 mm
Nennweite DN:  150
Schachtabdeckung:  Klasse D 400

Fabrikat: Mall GmbH
Typ: NeutraCheck

oder gleichwertiger Art

Liefern und Versetzen in vorbereitete Baugrube.
Menge: 1,000 St

**01.05.0003 Warn- und Überwachungsanlage**
Warn- und Überwachungsanlage für Abscheideeinrichtungen

Elektronische Warn- und Überwachungsanlage mit
optischer und akustischer Signalanzeige zum Anschluss
von einem Leichtflüssigkeitssensor,
Niveauwächter und Schlammsensor, zusätzliches
Melderelais für Störmeldungen, Anzeigegerät mit
Sensormeldespeicher, der 30 Stör- und Alarm - Meldungen
mit Datum und Uhrzeit erfasst.

Mit folgenden technischen Merkmalen:
Überwachungselektronik für die Auswertung von 2 x drei
Sensorpaaren
Die Sensoren können für Wartungszwecke einfach und ohne
Entsorgung aus der Anlage entnommen und eingesetzt
werden
Vierzeilige OLED-Anzeige und Bedienfeld auf der
Frontplatte
Erinnerungsfunktion für die monatliche Eigenkontrolle,
halbjährliche Wartung und Generalinspektion
Sensormeldungsspeicher für 30 Alarm- und Störmeldungen
mit Datum und Uhrzeit
USB-Schnittstelle für Datenübertragung (für passive
USB-Geräte) zur permanenten Aufzeichnung und
Dokumentation der Meldungen
Sensorstromkreise in Zündschutzart ia "Eigensicherheit
Zone 0"
Versorgungsstromkreis, 230 VAC ± 10%; ca. 4VA; 50Hz
Anschlussmöglichkeit einer 9V, 12V- und 24 V-Batterie
4 potentialfreie Relaisausgänge, Wechsler
EG-Baumusterprüfbescheinigung - TÜV 05 TÜV 05 ATEX 2837
Konformitätserklärung u.a. bezogen auf die Normen EN
50014, EN 50020, EN 61000-6-3, EN 61000-6-1, EN 61010-1
gemäß den Bestimmungen der Richtlinie 2004/108 EG,
92/31 EWG, 94/9/ EG, 72/23 EWG
Niveauwächter Typ NWBA
zur Erkennung eines Aufstauens von Flüssigkeiten durch
einen Schwimmer mit integriertem Ringmagnet incl. 3 m
Zuleitungskabel 2-adrig
EG Baumusterprüfbescheinigung TÜV 05 ATEX 2837
Sensorstromkreise in Zündschutzart Eigensicherheit EEx
ia IIC
für explosionsgefährdete Bereiche Zone 0

Leichtflüssigkeitssensor Typ OAWA
zur Erkennung des Aufschwimmens von Leichtflüssigkeiten

und Meldung bei Erreichen der definierten
Leichtflüssigkeitsschichtstärke
incl. 3 m Zuleitungskabel 2-adrig
EG Baumusterprüfbescheinigung TÜV 05 ATEX 2837
Sensorstromkreise in Zündschutzart Eigensicherheit EEx
ia IIC
Für explosionsgefährdete Bereiche Zone 0

Einschließlich

Wanddurchführungssystem KKA 100 eingebaut in der
Anlage, benzinbeständiges und gasdichtes
Durchführungssystem, mit Abdichtung für
Kunststoffleerrohr DN 100, einschl. Pressdichtungen für
Sensoranschlusskabel und
Potenzialausgleich
Sensoranschlusskabel zur Warn- und Überwachungsanlage
OAC
2-adrige Steuerleitung verseilt, Schirmgeflecht mit
blauem Außenmantel, benzin- und mineralölbeständig nach
DIN 0472 T 803, 2 x0,50qmm
Potentialausgleichskabel H07V-K 1 x 6 qmm

Montage und Inbetriebnahme:

Einziehen des Sensoranschlusskabels und des
Potentialausgleichskabels* von der Anlage zum
Aufstellort des Anzeigegerätes
Verdrahtung der Sensorkabel mit dem
Sensoranschlusskabel im Kabel-Verteilermuffe IP 68
sowie des Potentialausgleichskabels, Abdichten der
Kabeldurchführung, Befestigung des Anzeigegerätes am
Aufstellort im Gebäude
Verdrahtung der Sensorkabel im Anzeigegerät und des
Potentialausgleichskabels an der bauseits in
unmittelbarer Nähe des Anzeigegerätes vorbereiteten
Anschlussmöglichkeit am örtlichen Potentialausgleich
Höhenjustage der Sensoren und Funktionskontrolle,
Inbetriebnahme

Fab. Mall Beton
Typ: NeutraStop OAC

oder gleichwertiger Art

liefern und montieren
Menge: 1,000 St

**01.05.0004 Montage und Inbetriebnahme der Warnanlage NeutraStop**
Montage und Inbetriebnahme der Warnanlage NeutraStop

Einziehen des Sondenkabels und des Potentialausgleiches
bis zu einer Entfernung von 15 m.
Montage von Sensor und Niveauwächter. Anschluss des
Anzeigegerätes,
Inbetriebnahme und Funktionstest.
Menge: 1,000 St

**01.05.0005 Generalinspektion**
Generalinspektion

Überprüfung der ABKW-Anlage nach DIN 1999-100.
Kontrolle der Funktionsfähigkeit von Anlage und
Funktionsbauteilen. Prüfung der Bedingungen zum Betrieb
der ABKW-Anlage.
Dichtheitsprüfung nach Vorgaben der DIN 1999-100.
Prüfbericht und Fotodokumentation.
Menge: 1,000 St

**01.05.0006 Schachtdichtsystem**
Schachtdichtsystem

Liefern eines Schachtdichtsystems NeutraProof für den
Schachtaufbau als elastische Dichtmanschette mit
Edelstahlspannringe zur dauerhaften Abdichtung von
Schachtauflageringen und BEGU-Rahmen im Fugenbereich
einschließlich Montage in der Anlage.
Menge: 1,000 St

**01.05.0007 Dichtheitsprüfung der vorgeschalteten Rohrleitungen**
Dichtheitsprüfung der vorgeschalteten Rohrleitungen
der Abscheideranlage
- bis DN 250, Länge der zu prüfenden Rohrleitung bis 30
m einschließlich
  bis max. drei Hofeinläufe
- Prüfverfahren gemäß DIN EN 1610, einschließlich
erstellen des
  Mess- und Prüfprotokolls.
Menge: 1,000 St

**01.05.0008 Inbetriebnahme der ABKW-Anlage und Einweisung des Betreibers. Der Betreiber wird in Funktionsweise der ABKW-Anlage und betrieblich notwendige Kontroll- und Wart**
Inbetriebnahme der ABKW-Anlage und Einweisung des
Betreibers. Der Betreiber wird in Funktionsweise der
ABKW-Anlage und betrieblich notwendige Kontroll- und
Wartungsarbeiten eingeführt. Übergabe eines
Betriebstagebuches.
Menge: 1,000 St

#### 01.06 Wasserhaltung

**01.06.0001 Einfache Pumpenanlage einrichten bis 10 m3/h, Höhe bis 5,0 m und Reserveanlage, Sumpf verfüllen.**
Einfache Pumpenanlage einrichten bis 10 m3/h, Höhe bis
5,0 m.

Einfache Pumpenanlage für offene Wasserhaltung zum
Trockenlegen und Freihalten der Baugrube von Wasser
sowie zum Ableiten des geförderten Wassers einrichten.
Pumpensumpf nach Wahl des AN herstellen. Der Einsatz
umfasst das betriebsbereite Aufbauen innerhalb einer
Baugrube, das Abbauen sowie das Herstellen und
Beseitigen der Ableitung zum Vorfluter nach
Unterlagen des AG.

Vorhalten und Betreiben werden gesondert vergütet.
Baugrube:  Leitungsgräben
Förderdurchfluss: bis 10 m3/h.
Förderhöhe:  bis 5,00 m.

Ableitung mittels Schlauchleitung oder Rohrleitung nach
Wahl des AN herstellen, die Auflagen der
wasserrechtlichen Genehmigung
gem. Baubeschreibung sind zu beachten.
Entfernung zum Vorfluter bis 20,00 m.
Menge: 2,000 St

**01.06.0002 Mehrpreis für das herstellen und Beseitigen der Schlauchleitung**
Mehrpreis für das Herstellen und Beseitigen der
Schlauchleitung
zur Ableitung des Wassers über 20m
Menge: 30,000 m

**01.06.0003 Einfache Pumpenanlage für offene Wasserhaltung einschließlich**
Einfache Pumpenanlage für offene Wasserhaltung
einschließlich
Pumpensumpf und Ableitung zum Vorfluter betriebsbereit
vorhalten.
Abgerechnet wird nach Kalendertagen.
Menge: 14,000 d

**01.06.0004 Mehrpreis für das herstellen und Beseitigen der Schlauchleitung**
Mehrpreis für das Vorhalten der Schlauchleitung
zur Ableitung des Wassers über 20m pro Kalendertag
Menge: 14,000 d

**01.06.0005 Einfache Pumpenanlage für offene Wasserhaltung betreiben.**
Einfache Pumpenanlage für offene Wasserhaltung
betreiben.
Abgerechnet wird nach Kalendertagen
Menge: 14,000 d

#### 01.07 Nebenleistungen und Sonstiges

**01.07.0001 EINRICHTEN UND RÄUMEN DER BAUSTELLE**
EINRICHTEN UND RÄUMEN DER BAUSTELLE

Vorhalten der Baustelleneinrichtung für sämtliche in
der Leistungsbeschreibung aufgeführten Leistungen.

Soweit nicht in den folgenden Titeln in eigenen
Positionen ausgeschrieben, ist mit der Pauschale der
folgende Aufwand abgegolten:

- Anfahren, Aufstellen und Einrichten aller zur
Durchführung der Arbeiten erforderlichen Maschinen,
Hilfsbrücken, Beförderungsanlagen, Verkehrszeichen,
Gerüste, Verteilungs-, Dosier-, Mischgeräte, Einbau-,
Rüttel-, Walz- und sonstige Geräte und Werkzeuge,
Tagesunterkünfte, Aborte, Schlafräume, Bauhütten, La-
gerschuppen, Silos, Kraftstrom- und Beleuchtungsanlagen
einschl. der Zuleitungen, Wasserversorgungsanlagen mit
allen zur Durchführung der Maßnahme notwendigen
Anschlüssen, Baustellenbeschilderung und dgl..
- Kosten für das Herrichten der Arbeits-, Bau- und
Lagerplätze, der Zufahrtswege und Baustraßen.
- Kosten für das Aufstellen, Vorhalten, Warten und Be
schaffen von Absperrungen, Abschrankungen und Um
leitungsbeschilderung einschl. Beleuchtung, Fotodok
umentation, Aufzeichnungen.
- Kosten für das Vorhalten, Unterhalten und Betreiben
 der Geräte, Maschinen und Anlagen sind in die Ein
heitspreise einzukalkulieren.
- Kosten für das Räumen der Baustelle, Abfahren der
Baustelleneinrichtungen, Wiederherstellen des
ursprünglichen Zustandes der für die Baustelleneirich
tung in Anspruch genommenen Flächen, Wege usw..
Soweit Subunternehmer für die Leistungen vom
Auftragnehmer herangezogen werden, erfolgt keine
Vergütung für deren evtl. gesondert erforderlichen
Baustelleneinrichtungen.

Die Vergütung für die Baustelleneirichtung erfolgt
prozentual entsprechend dem Baustellenfortschritt mit
den Abschlagszahlungen für die Bauarbeiten.
Menge: 1,000 psch

**01.07.0002 Vermasste Bestandspläne von den ausgeführten Arbeiten, sowie von bestehenden Anlagen ( Strom, Wasser und Abwasser ) im geforderten Maßstab.**
Vermasste Bestandspläne von den ausgeführten Arbeiten,
sowie von bestehenden Anlagen ( Strom, Wasser und
Abwasser ) im geforderten Maßstab.
Ausführung als Orginal und CAD - Datenträger.
Darstellung nach DIN.
Die Unterlagen sind spätestens mit der Schlußrechnung
3-fach zu übergeben ( Orginal, Datenträger und farbige
Pläne ).

Aufliegende Projektpläne als Datenträger werden bei
Anforderung zur
Verfügung gestellt.
Menge: 1,000 psch

#### 01.08 Stundenlohnarbeiten

*Hinweis*
Verrechnungssätze für Löhne

Für die Ausführung ist von der Bauleitung die
Genehmigung einzuholen !

Die Verrechnungssätze für die nachstehenden Lohn- und
Berufsgruppen sind unaufgegliedert anzubieten.

In ihnen sind enthalten:
- Lohn- und Gehaltskosten
- Lohn- und Gehaltsnebenkosten
- Sozialkosten einschl. Sozialkassenbeiträge
- Gemeinkostenanteile
- Gewinn und Wagnis

Zuschlägen zu den Verrechnungssätzen für vom
Auftraggeber angeordnete oder zu vertretende Nacht-,
Sonntags-, Feiertags- und Mehrarbeit (Überstunden) sind
gesondert nachzuweisen; sie werden in Höhe
der tariflichen Vereinbarung vergütet.

Für Nacht-, Sonntags- und Feiertagsarbeit wird als
Zuschlag nur der Beitrag zur gesetzlichen
Unfallversicherung vergütet. Für Mehrarbeit werden zusätzlich die Sozialkosten vergütet.

Beschäftigt der Bieter bei einer der nachstehenden
Lohn-/Berufsgruppen keine Arbeitskräfte, hat er dies
anzugeben und stattdessen den Einsatz möglichst gleichwertiger Arbeitskräfte anzubieten.

**01.08.0001 Polier/Schachtmeister**
Polier / Schachtmeister
Menge: 10,000 h

**01.08.0002 Bauwerker**
Menge: 10,000 h

**01.08.0003 Baumaschinenführer**
Menge: 10,000 h

**01.08.0004 Stampfer ohne Bedienung**
Menge: 5,000 h

**01.08.0005 Rüttelplatte ohne Bedienung**
Menge: 5,000 h

**01.08.0006 Radlader ohne Bedienung**
Menge: 5,000 h

**01.08.0007 LKW 12 to einschl. Fahrer**
Menge: 5,000 h

USt %: 19,00
